# Acero en muro estructural de entramado ligero de perfiles (light steel framing) "PESUDO GRUPO"

- Propiedad del archivo: CYPE Ingenieros S.A.
- Formato: FIEBDC-3/2016
- Programa: Generador de precios de la construcción. CYPE Ingenieros, S.A.
- Fecha: 03/07/2024
- Divisa: EUR
- Costes indirectos: 3 %
- IVA: 21 %

## E Estructuras

### EA Acero

#### EAL Entramados ligeros (light steel framing)

**EAL006** kg Acero en muro estructural de entramado ligero de perfiles (light steel framing) "PESUDO GRUPO".
Acero conformado en frío, galvanizado, tipo DX52D+Z275MA, en muro estructural interior de entramado ligero de perfiles de 0,8 mm de espesor (light steel framing) "PESUDO GRUPO", con una separación entre montantes de 600 mm. Suministro de los perfiles mecanizados y ensamblados en taller y montaje de la estructura en obra, considerando un grado de complejidad bajo. Incluso remaches para la unión de los perfiles entre sí y anclajes mecánicos, para la fijación de los paneles.
Incluye: Replanteo. Montaje de la estructura.
Criterio de medición de proyecto: Peso nominal medido según documentación gráfica de Proyecto.
Criterio de medición de obra: Se determinará, a partir del peso obtenido en báscula oficial de las unidades llegadas a obra, el peso de las unidades realmente ejecutadas según especificaciones de Proyecto.

| Código | Ud | Descripción | Rendimiento | Precio | Importe |
|---|---|---|---|---|---|
| mt07lsf005g | kg | Acero conformado en frío, galvanizado, tipo DX52D+Z275MA, en perfiles mecanizados y ensamblados en taller, de 0,8 mm de espesor, para muro estructural de entramado ligero de perfiles (light steel framing) "PESUDO GRUPO", con una separación entre montantes de 600 mm y perforaciones en los montantes, pretaladradas en taller, para el paso de instalaciones; con remaches para la unión de los perfiles entre sí y anclajes mecánicos de autoexcavado, de acero galvanizado para la fijación de los paneles al forjado o a la cimentación. (material) | 1 | 3.32 | 3.320 |
| mo047 | h | Oficial 1ª montador de estructura metálica. (mano de obra) | 0.014 | 23.03 | 0.322 |
| mo094 | h | Ayudante montador de estructura metálica. (mano de obra) | 0.014 | 21.86 | 0.306 |
| % | % | Costes directos complementarios | 2 % | 3.948 | 0.079 |
|  |  | Costes directos |  |  | 4.027 |

Residuos:
- colocación: mt07lsf005g; factor de residuo 0.0038

## Recursos

**mt07lsf005g** kg Acero conformado en frío
Datos técnicos: Coste energético 25.100 MJ; Emisión de CO2 2.560 kg; Código LER 17 04 05; Masa del elemento 1 kg; Volumen 0.000476 m3
